# Umbau Instandsetzung Gymnasium Schrobenhausen
Angebotsaufforderung (GAEB DA XML 3.3, DA83)
Projekt: 1805
Währung: EUR
Vergabeart: Offenes Verfahren
Erstellt mit: GXML Toolbox V3.3 R20220330, ORCA AVA 27 27.00.00, 12.03.2026

## Allgemeine Projektbeschreibung
ALLGEMEINE PROJEKTBESCHREIBUNG

Bauvorhaben:
Sanierung und Erweiterung des Gymnasiums in Schrobenhausen
BA II Anbau eines Klassentraktes
Georg-Leinfelder-Str. 14
86529 Schrobenhausen

Bauherr:
Landratsamt Neuburg-Schrobenhausen
Platz der Deutschen Einheit 1
86633 Neuburg an der Donau

Baubeschreibung
Ergänzende Beschreibung der Baumaßnahme gemäß DIN 18299

Obgleich das Gymnasium Schrobenhausen im Laufe seines Bestehens mehrfach umgebaut und erweitert wurde kann bis jetzt der, gemäß schulaufsichtlich genehmigtem Raumprogramm, benötigte Raumbedarf nicht abgebildet werden.

Deshalb beabsichtigt der Landkreis Neuburg-Schrobenhausen als Sachaufwandsträger das Gymnasium abermals zu erweitern und den in die Jahre gekommenen Bestandsbau von Grund auf zu sanieren. Diese Maßnahmen erfolgen in zwei Bauabschnitten. Im Folgenden wird hier der Bauabschnitt II ausgeschrieben. Nach Fertigstellung des BAII wird der BAIII ausgeschrieben.
Für Umbau, Sanierung und Erweiterung des Gymnasiums im BA II sind folgende Maßnahmen angedacht:
- Neubau eines Klassentrakts
- Energetische Ertüchtigung der Fassade im Bestand
- Rückbau des bestehenden Satteldachs
- Errichtung eines durchgängigen Daches für den Bestand und Neubau
- Erneuerung und energetische Ertüchtigung der Fenster/ Fassaden
- Errichtung eines umlaufenden Fluchtbalkons in Ebene 1 und Ebene 2
- Ertüchtigung der TGA im Bestand
- Maßnahmen zur Brandschutzertüchtigung

Das Grundstück hat eine Größe von kumuliert ca. 16.500m².

Außenabmessung des Neubaus:
Länge: ca. 40,00m
Breite: ca. 25,00m
Höhe: ca. 12,30m ab OK FFB-Untergeschoss

Außenabmessung des Bestands im Bereich des BAII (Sanierungsbereich):
Größte Länge: ca. 45,30m
Größte Breite: ca. 22,00m
Größte Höhe: ca. 12,70m ab OK FFB-Untergeschoss

Konstruktion Neubau:
Der Klassentrakt wird in Massivbauweise aus Stahlbeton errichtet. Die statisch notwendigen Innenwände werden aus Stahlbeton in Sichtbetonqualität hergestellt. Vorsatzschalen und untergeordnete Wände werden in Leichtbauweise (Trockenbau) erstellt. Die Decke über 1.OG wird bituminös abgedichtet und mit einer zweilagigen Dämmschicht versehen. Eine zImmermansmäßige Walmdachkonstruktion wird errichtet. Das Walmdach wird als Alu-Bördelstehfalzdach gedeckt.
Die Betonkonstruktion wird mittels einer vorgehängten hinterlüfteten Fassade gedämmt. Die Faserzement-Fassadenplatten bilden die konstruktive Gliederung des Massivbaus größtenteils ab. Pfosten-Riegel-Elemente sorgen für ausreichend Lichteinfall in den Klassenräumen.

Um die Evakuierung des Gebäudes im Brandfall zu ermöglichen, wird ein dreiseitig umlaufender Fluchtbalkon in Stahlbauweise ausgeführt. Der Balkon wird vom Dachstuhl abgehangen. Die notwendige Statik liefern auskragende Stahlträger welche im Randbereich über der Decke des 1.Obergeschosses eingedübelt werden. Die Absturzsicherung des Balkons wird mittels einer Netzkonstruktion geschaffen. Es werden zwei Fluchttreppen errichtet. Die Fluchttreppen befinden sich giebelseitig im Süden des Neubaus und im Nord-Osten am Übergang zum Bestandsbau.

Als konstruktives Element der Treppen wird gestockter Beton im Außenbereich verwendet, welcher ausreichend vor Witterungseinflüssen geschützt werden muss.

Der Neubau wird in den Fluren und Klassenräumen mit Linoleum ausgestattet. Die Massivwände werden in Sichtbeton erstellt. Trockenbauwände werden gespachtelt und anschließend farbbeschichtet.
In den Sanitärbereichen werden Fliesen als Boden- und Wandbeläge eingebaut.

Die Kellerräume ohne natürliches Tageslicht werden mittels einer zentralen Lüftungsanlage be- und entlüftet. Die Kellerräume mit natürlichem Tageslicht und die restlichen Klassenräume im Neubau werden mit einer dezentralen Lüftungsanlage ausgestattet.

Die Räume werden mittels Röhrenradiatoren geheizt.

Konstruktion Bestand:
Im Bereich des zweiten Bauabschnitts ist die Schule ein klassischer Ziegelbau mit Lochfassade und Rippendecke. Auf dem Bestandsbereich ist ein Satteldach mit Ziegelpfannen errichtet. Der Dachbereich ist begehbar. Auf der Geschossdecke über dem 1.Oberschoss ist Estrich verlegt.
Die Fassade ist durch Mauerwerksstützen gegliedert. Jede zweite Stütze verspringt dementsprechend Richtung Gebäudeinnerem. Zwischen den Stützen sind Mauerwerksbrüstungen eingebaut, welche an der Außenfassade mit Fliesen beklebt sind. Der Abschluss des Sanierungsbereichs bildet die bestehende Brandwand.

Sanierungskonzept Bestand:

Außen:
Im Zuge des Umbaus und der Sanierung werden die Brüstungen und sämtliche Fenster- und Türelemente abgebrochen. Die statisch notwendigen Mauerwerkspfeiler bleiben erhalten. Im Anschluss an die Rohbauarbeiten wird das Satteldach rückgebaut und mit dem neuen Walmdach des Klassentrakts verschmolzen. Das neu errichtete Satteldach erhält ebenfalls eine Alu-Bördelstehfalz- deckung. Im Bereich des Treppenhauses wird ein Oberlicht inklusive RWA-Öffnung errichtet. Die Wände werden an dieser Stelle erhöht.
Analog zum Neubau wird entlang des Bestands ein Fluchtbalkon in gleicher Konstruktion errichtet.
Die Faserzementplatten orientieren sich an den Elementen des neu errichteten Klassentrakts, sodass Bestand und Neubau eine Einheit bilden.

Innen:
Im Inneren wird der Schultrakt geräumt und teilweise entkernt. Teilweise sind die Innenwände durch Gipsarbeiten der ELT asbesthaltig vorbelastet. Ein Schwarz-Weiß Bereich muss dementsprechend errichtet werden. Das Treppenhaus wird ertüchtigt. Der oberste Treppenlauf wird abgebrochen. Um den Übergang zwischen Neu- und Altbau zu generieren wird ein Durchgang geschaffen. An dieser Stelle müssen statische Anforderungen mittels Stahlträger erfüllt werden. Etwaige Höhenunterschiede zu den einzelnen Etagen im Neubau werden angeglichen.
Neu zu errichtende Trennwände werden aus Ziegelmauerwerk errichtet.
Die Decken werden aus akustisch wirksamen Trockenbauplatten erstellt.
Vorsatzschalen für HLS-Installationen werden mittels Trockenbau errichtet.

Die Lüftung erfolgt über eine dezentrale Lüftungsanlage. Innenliegende Räume werden mittels einer zentralen Lüftungsanlage be- und entlüftet.

Um die Räume zu heizen, werden Röhrenradiatoren vorgesehen.

Außenanlagen:
Der Neubau des Klassentrakts wird entlang der Kantstraße im Osten angebaut. Der Trakt erstreckt sich gen Süden. Die bestehende Abtreppung im Pausenhof entlang der Südseite des Bestands wird aufgeweitet. Der abgetreppte Pausenhof ermöglicht eine Belichtung der Räume im Untergeschoss des Bestands und des Neubaus. Betonarbeiten im Außenbereich müssen zwingend gegen Witterungseinflüsse geschützt werden. Ebenso alle erdberührten Bauteile. Stützwände von Treppen etc. werden gestockt. Der Randbereich wird glatt ausgeführt. Die unterste Ebene (Höhe Untergeschoss) wird im Tiefhof gepflastert. Die weiteren Ebenen des Geländes mittels Betonstufen abgetreppt. Der Zwischenraum wird angesät.

## Allgemeine technische Vertragsbedingungen DIN 18299
ALLGEMEINE TECHNISCHE VERTRAGSBEDINGUNGEN DIN 18299

0.1  Angaben zur Baustelle

0.1.1  Die Baustelle liegt an der Kantstraße in 86529 Schrobenhausen.
Im nahen Umfeld sowie auf dem Gelände der Baustelle besteht nur bedingte Wendemöglichkeit für Schwerlasttransporte oder Sattelauflieger.
Die Gegebenheiten sollten vor Angebotsabgabe vor Ort überprüft werden. Auf dem Baugrundstück sind Flächen für die Materiallagerung und dem Aufstellen von Containern nur bedingt vorhanden. (siehe Lageplan)

0.1.2  keine

0.1.3 Neubau an das bestehende Gymnasium. Dreigeschossig. Siehe hierzu mitgesandte Pläne

0.1.4 siehe Punkt 0.1.1

0.1.5 Die Kantstraße wird für den Bereich der BE halbseitig gesperrt. Der für den Straßenverkehr weiterhin freigegebene Bereich darf zu keiner Zeit durch die Baumaßnahme behindert/beeinträchtigt werden.

0.1.6 Für den Bereich der Andienung an das Bestandsgebäude wird im Erdgeschoss in Richtung der Kantstraße eine türbreite Öffnung (1,00 m) mit einem Gerüstlaufsteg, vom bauseitigen Gerüstbauer, für den Transportweg zur BE-Fläche der Kantstraße errichtet.

0.1.7 Bauanschlüsse für Wasser und Strom werden an zentraler Stelle (Außenbereich) vom Bauherren an das Baufeld geführt. In die Baustelleneinrichtung sind alle notwendigen Unterverteiler für Wasser und Strom vom AN einzurechnen.
 Verbrauchskosten werden vom AG übernommen.

0.1.8 siehe BE-Plan

0.1.9 und 10 Wasserhaltungsmaßnahmen sind nicht erforderlich.

0.1.11 keine

0.1.12 Auf die Vorschriften zur Abfallentsorgung des Abfallwirtschaftverbandes AWV Neuburg/Schrobenhausen wird verwiesen.

0.1.13 Die bestehenden Bäume auf dem Grundstück müssen geschützt werden. Die vorhandenen Baumschutzzäune dürfen nicht verstellt werden.

0.1.14 Baumschutzmaßnahmen werden vom Gewerk der Vorabmaßnahme ausgeführt. Der Schutz von verbleibenden Bestandsgebäuden, Gehwegen, Randsteinen und Fahrbahnen ist zu jeder Zeit zu gewährleisten.

0.1.15 Die Kantstraße wird für den Bereich der BE halbseitig gesperrt. Der für den Straßenverkehr weiterhin freigegebene Bereich darf zu keiner Zeit durch die Baumaßnahme behindert/beeinträchtigt werden.

0.1.16 und 17 Das Baufeld wird freigemeldet übergeben. Totleitungen werden vom AN im Zuge der Erdarbeiten ausgebaut.

0.1.18 Die Arbeiten finden auf einem bereits bebauten Gelände statt.

0.1.19 Die gemäß der Baustellenordnung betreffenden Maßnahmen werden mit der Position der Baustelleneinrichtung abgegolten.

0.1.20 siehe 0.1.16 bis 18

0.1.21 keine

0.1.22 als Vorabmaßnahme wird eine Firma für das Einrichten der BE-Belange vom AG beauftragt.

0.1.23 Es ist davon auszugehen, dass im Bereich des Arbeitsfeldes des AN auch andere Gewerke tätig sind.

0.2 Angaben zur Ausführung

0.2.1 Ausführungsfristen siehe Formblatt 214 H. Abhängigkeiten zu anderen Gewerken können dem beiliegenden Bauzeitenplan entnommen werden.

0.2.2 Der Schulbetrieb wird während der gesamten Maßnahme aufrechterhalten. Bei den Abbrucharbeiten im Bestand ist das zeitliche Vorgehen mit Bauleitung und Schule abzustimmen.

0.2.3 nur im Rahmen der üblichen Forderungen der Bau BG/ Bayern

02.4 Die Forderungen zur Unfallverhütung gegenüber Mitarbeiter anderer Unternehmen sind zu beachten

0.2.5 Für den Bestandsbereich sind die Vorgaben, die sich aus der beiliegenden Schadstoffanalyse ergeben zu berücksichtigen.

0.2.6 Gemäß den Forderungen des Abfallwirtschafts-Verbandes ist die getrennte Entsorgung von Abfällen gefordert.
 Zur Aufbewahrung von Bauschutt sind nur geschlossene und abgesperrte Schuttcontainer zugelassen! Die angemieteten Container sind mit dem Firmennamen des AN eindeutig zu kennzeichnen.

0.2.7 Für die Abbruch-, Dachdecker-, Putz-, Fenster- und Dacharbeiten werden Fassadengerüste bauseits erstellt.
 Die Gerüstarbeiten für die Rohbauarbeiten sind vom AN Rohbau zu erbringen und mit der Position für die BE abgegolten.
 In den Treppenhäusern werden Innengerüste gestellt. Alle anderen Gerüste oder Lagerflächen sind Leistung des Auftragnehmers.

0.2.8 siehe Punkt 0.2.7

0.2.9 keine Vorhaltung für andere Unternehmer

0.2.10 Es dürfen keine Recycling-Stoffe eingebaut werden.

0.2.11 siehe Punkt 0.2.10

0.2.12 Vom Auftragnehmer ist die entsprechende Art, Güte und Umweltverträglichkeit der Stoffe und Bauteile durch Prüfzeugnisse etc. nachzuweisen.

0.2.13 siehe 0.2.12

0.2.14 siehe Baugrundgutachten und Punkt 0.2.4.
Die Entsorgung ist getrennt nach Materialien parallel zur Ausführung regelmäßig nachzuweisen. Entsorgungsnachweise sind wöchentlich im Original der Bauleitung zu übergeben. Ausgebautes Material (Erdaushub) ist dafür zwischenzulagern und vor dem weiteren Abtransport durch den AN zu beproben.

0.2.15 siehe Punkt 0.2.14

0.2.16 keine

0.2.17 Das nachfolgend beschriebene Bodenmaterial ist auszubauen und auf einer Zwischendeponie des AN (Landkreisdeponie, Königslaken) zur Beprobung zu lagern.
Das dort lagernde Bodenmaterial bleibt im Besitz des AG und wird von ihm weiter verwendet.

0.2.18 Überlassung von Leistungen gelten z.B. für den Bereich der Baustelleneinrichtung und des Gerüstbauers.
 Wenn weitere Leistungen anderen Gewerken bereitgestellt werden sollen, erfolgt die Beschreibung im jeweiligen Gewerk extra.

0.2.19  Für die evtl. technischen Anlagen wird zur Einweisung vom Auftraggeber das erforderliche Bedienpersonal beigestellt. Evtl. TÜV-Abnahmen sind Leistungen des Auftragnehmers und werden auch vom Auftraggeber kostenmäßig nicht übernommen.

0.2.20 Teile der Leistung werden vor der Abnahme genutzt.

0.2.21 keine

0.2.22 Die Abrechnung erfolgt nach Aufmaßplänen und Tabellen des AN.
Die Abrechnung muss aufgeteilt nach den BEREICHEN analog der LV-Gliederung erfolgen.

## Baustellenorganisation, Kosten-, Qualitäts- und Terminmanagement
BAUSTELLENORGANISATION, KOSTEN-, QUALITÄTS- UND TERMINMANAGEMENT

Die Baustellenorganisation, das Kosten-, Qualitäts- und Terminmanagement für die geforderten/ beschriebenen Leistungen obliegt dem AN/Bieter.

Der AN hat die vertragliche Verpflichtung, die Ausführung der übertragenen Leistungen zu leiten
(VOB/B § 4 Abs. 1 (3)) und entsprechend den Vorgaben der VOB/B § 4 Abs. 2 mangelfrei und termingerecht zu erstellen.
Das gilt auch für Nachunternehmer des beauftragten AN.

Hierfür ist ein vom AN weisungsbefugter, deutschsprachiger, fachlich qualifizierter Bauleiter vor Ort einzusetzen, welcher das vom AN geschuldete Termin- und Qualitätsmanagement zur Erstellung einer mangelfreien Leistung gemäß den vertraglichen Leistungen überwacht und koordiniert.

Von Seiten der Bauleitung wird alle 7 Tage ein Koordinierungsgespräch durchgeführt. Alle beteiligten Firmen haben mit ihrem verantwortlichen Bauleiter hier teilzunehmen. Der verantwortliche Bauleiter ist im Bietergespräch zu benennen.

In der dem Gewerk vorgeschalteten Planungsphase werden 14-tägig Planungs- und Koordinierungsbesprechungen durchgeführt, bei denen vom AN aktuelle Planungsstände vorgelegt werden müssen.

Dem AN werden vom AG die Grundlagenpläne des Architekten, Tragwerkplaners, TGA-Fachplaners nach Absprache entweder digital oder 2-fach als Lichtpause zur Verfügung gestellt.

Der AN hat spätestens 4 (vier) Wochen nach Auftragsvergabe einen detailierten Planungs- und Baufristenplan, auf der Basis des Gesamtbauzeitplans des Auftraggebers, über seine vertraglichen Leistungen zu übergeben, aus dem auch die einzelnen Planungsphasen hervorgehen. Anhand dieser Fristenpläne ist die Einhaltung der Vertragsfristen nachzuweisen.

Werden vom AN Leistungen an zugelassene ausländische Subunternehmer, Montagepartner, Werkvertragskolonnen bzw. Mitarbeiter vergeben, so ist je Arbeitsgruppe/ Kolonne ein sehr gut Deutsch sprechender, auch in technischer Hinsicht weisungsbefugter Vorarbeiter, ganztägig beizustellen.

Der AN hat als Vertragsleistung arbeitstäglich Bautagesberichte zu führen und davon dem AG wöchentlich - soweit nichts anderes vereinbart - eine Durchschrift zu übergeben. Sie müssen alle Angaben enthalten, die für die Ausführung und Abrechnung von Bedeutung sein können.

Über die von der Objektüberwachung im Auftrag des AG durchgeführte Aufmaß-/ Rechnungsprüfung erhält der AN einen Rücklauf. Korrekturen an/ in den Aufmaßen/ Rechnungen sind vom AN zu prüfen, Unstimmigkeiten bis zur nächsten Abrechnung zu klären und die unstrittigen Korrekturen bei der nächsten Abrechnung zu übernehmen.

Gewichtsnachweis bei Baustofflieferungen:
Ergänzend zu § 14 Abs. 1 und 2 VOB/B wird folgendes festgelegt: Für die Abrechnung von vertragsgerechten Stoffen nach Gewicht ist der Verbrauch durch Vorlage der Frachtbriefe oder der Wiegescheine laufend nachzuweisen; dies gilt auch für vom AG beigestellte Stoffe.

Nachträge
Nachträge sind anzumelden und rechtzeitig vor Ausführung der zusätzlichen, geänderten Leistung zur Prüfung beim Auftraggeber vorzulegen. Nachtragsangebote sind auf der Basis des Hauptangebotes zu kalkulieren. Eventuelle Nachlässe sind zu berücksichtigen, da die Abrechnung über EDV durchgeführt wird. Evtl. Nachlässe werden grundsätzlich abgezogen. Dies gilt auch für Nachträge.
Als Nachweis der Kalkulation und zur Prüfung des Nachtrages durch den Auftraggeber sind mit dem Nachtrag vorzulegen:
- Datum der Nachtragsankündigung
- Ausführliche Begründung für die Nachtragsgrundlage nach VOB/B § 2
- Einzelkalkulation zu jeder Position mit Aufgliederung nach Lohn-, Stoff-, Geräte-, Sonstige- und Nachunternehmerkostenanteile und deren Zuschläge.
- Bei Materialkostenangaben sind diese mit Stoffkostennachweisen zu belegen.

Abrechnung
Die Abrechnung muss getrennt nach den BEREICHEN "Neubau" bzw. "Umbau und Sanierung" erfolgen.

Übernahme betriebstechnischer Anlagen
Sofern die Prüfung auf Vertragsmäßigkeit (Funktionsprüfung) aus Gründen, die der Auftragnehmer nicht zu vertreten hat, nicht unmittelbar nach Fertigstellung der Leistung vorgenommen werden kann, findet zunächst keine Abnahme, sondern nur eine Übernahme statt.
Mit der Übernahme
- endet die Schutzpflicht des Auftragnehmers nach § 4 Abs. 5 VOB/B
- geht die Gefahr nach § 12 Abs. 6 VOB/B auf den Auftraggeber über
- sind die bis dahin erbrachten Leistungen abzurechnen, wenn der Auftragnehmer eine Sicherheit in Höhe von 5 v. H. der Auftragssumme einschließlich der Nachträge stellt; eine für die vertragsgemäße Erfüllung gestellte Sicherheit wird angerechnet.
Die Leistung wird nach § 12 VOB/B abgenommen, sobald die Vertragsmäßigkeit durch eine Funktionsprüfung nachgewiesen ist. Die Verjährungsfrist für die Mängelansprüche beginnt mit der Abnahme.

Der AG beabsichtigt die Abnahme im Rahmen einer förmliche Abnahme gemäß VOB/B § 12 (4) durchzuführen.

## Systembeschreibung Farbbeschichtung FB1
SYSTEMBESCHREIBUNG FARBBESCHICHTUNG FB1

Alle Stahlbauteile sind mit einer Feuerverzinkung zu versehen und anschließend farbzubeschichten. Wobei es dem AG frei steht zu entscheiden, ob diese Farbbeschichtung vor der Montage mittels einer Pulverbeschichtung ausgeführt wird, oder ob die Stahlbauteile nach dem Einbau vor Ort beschichtet werden.

Es ist eine homogene saubere Beschichtung ohne Rinnspuren, Tropfnasen und sichtbaren Ausbesserungen zu gewährleisten.

## 16C SCHLOSSERARBEITEN im Außenbereich

### BEREICH 1 ALLGEMEINKOSTEN

#### Titel 1.1 Vorbereitung, Planung, Organisation, Dokumentation

**1.1.1 Baustelleneinrichtung**
*** Pauschalposition
Einrichten, Vorhalten sowie Räumen der Baustelle nach Baufertigstellung mit allen erforderlichen Maschinen, Geräten, Krananlagen, Unterkunfts- und Lagerräumen, sowie Wasser- und Stromanschlüssen.

Siehe hierzu beiligenden Baustelleneinrichtungsplan.

Auf dem Grundstück selbst ist nur bedingt Lager- und Stellfläche vorhanden. Die Baumbereiche müssen zwingend geschützt werden. Es kann auf der Nordseite zu einem beschwerten Einbau aufgrund des Baumbestands kommen.

Ein Baustellen-WC-Container ist bauseits vorhanden.

Es stehen an zentraler Stelle Zapfstellen für Wasser und Strom zur Verfügung, die Verteilung von diesen Stellen aus, ist Sache des AN.

Alle Einrichtungen müssen den Vorschriften der Berufsgenossenschaft entsprechend, mit Abschrankungen, Baustellenbeleuchtung, Beschilderung und sonstigen Schutzvorkehrungen versehen werden.

Die Baustelle / das Gebäude ist laufend in einem aufgeräumten Zustand zu halten.
Vom AN anfallender Bauschutt ist getrennt zu entsorgen. Es stehen keine Container bauseits zur Verfügung. Diese müssen in die Position mit einkalkuliert werden.
Container sind auf der Baustelle nur mit Deckel/ Klappe und verschlossen gestattet.

Die Baustelle ist nach Beendigung so herzurichten, dass keinerlei Schäden verbleiben bzw. entstehen.
Insbesondere ist sämtlicher Bauschutt / Abfall zu entfernen.

Ist nach dem Räumen der Baustelle Bauschutt des AN auf der Baustelle vorhanden, so wird die notwendige Entsorgung dem AN in Rechnung gestellt.

Das Herrichten der Lager- und Arbeitsplätze sowie Unterkonstruktion für Geräte und Maschinen, die Geräte-/ Maschinenkosten einschl. Kran gegebenenfalls Kräne, Material- Vorhaltekosten, Personalkosten und alle sonstigen Arbeiten/Aufwendungen, die der AN zur ordnungsgemäßen Durchführung der Bauaufgabe zu erbringen hat, sind einzukalkulieren.
Menge: 1,000 psch

**1.1.2 Projektdokumentation**
*** Pauschalposition
Der AN hat dem AG in 1-facher Ausfertigung vor der Abnahme bzw. spätestens vor Erstellung der Schlussrechnung eine Projektdokumentation (A4-Ordner und USB-Stick) zu übergeben.
Die Projektdokumentation ist gewerkeweise anzupassen und muss im Wesentlichen enthalten:

- Nachweise, Berechnungen, etc., soweit die AN diese erstellt hat
- Bestandspäne der fertigen Anlagen (in Papierform und in digitaler Form, sowohl als PDF, als auch als vektorielle DWG/DXF-Dateien)
- Lieferscheine, Wiegescheine, Eigen-/Fremdüberwachung verwendeter Materialien
- Sämtliche Produktdatenblätter, Zulassungen, Prüfzeugnisse, Sicherheitsdatenblätter, etc. verwendeter Materialien
- Entsorgungsnachweise (Abbruch, Restmüll, etc.)
- Bautagesberichte
- Anlagenbeschreibungen, Anlagenzeichnungen
- Wartungsanleitungen, Prüfbücher, Pflege-/Reinigungsempfehlungen
- Gefährdungsbeurteilungen der Anlagentechnik für Wartung und Betrieb
- Prüf- und Abnahmebescheinigungen sicherheitsrelevanter Bau-, und Anlagenteile - Konformitätserklärungen
- Übereinstimmungserklärungen
- Benennung der mit der zulassungskonformen Ausführung betrauten Mitarbeiter und überwachenden Personen (siehe z.B. Dübel-Zulassung)
- Fachunternehmerbescheinigung mit Ansprechpartner bei Gewährleistungsmängeln
- Fachbauleitererklärung - Behördliche Abnahme, TÜV, Gutachten etc.
- Aufstellung wiederholende Prüfungen
- Einweisungsprotokolle
- Nachweis der statischen Wirksamkeit der vom AN gewählten Befestigungsmittel und Unterkonstruktionen
- Technische Datenblätter und CE-Kennzeichen
- Einrichter Erklärung - Fachunternehmererklärung
- Nachunternehmerliste mit Telefonnummer und Ansprechpartner
- Grundlagen und Beschreibung der Konstruktionen mit Angaben zu Hersteller/Produktunterlagen mit Auflistung der eingebauten Materialien und Anschriften der Hersteller mit Datenblättern, Prospekten, Beschreibung der Materialbearbeitung und Angaben über die Nachlieferung des verwendeten Materials
- Bedienungs-, Betriebsanleitungen mit Pflege- und Wartungsanweisungen
- Zulassungsbescheide, Bescheinigungen und Nachweise, wie Konformitätsbescheinigungen, Einzelzulassungen, gutachterliche Stellungnahmen
- Nachweise bzgl. Funktionsfähigkeit
- Bestätigung der gesundheitlichen Unbedenklichkeit aller eingebauten Materialien
Menge: 1,000 psch

**1.1.3 Maße und Maßaufnahme am Bau**
*** Pauschalposition
Im Rahmen der techn. Objektbearbeitung / Detailplanung muss ein eigenverantwortliches Aufmaß durch den AN genommen werden.

Das Aufmaß gilt zudem als Abrechnungsgrundlage und ist der Bauleitung zu übergeben.

Basis sind Meterrisse bzw. Gebäudeachsen, die vom Bauherrn zur Verfügung gestellt werden.

Der AN hat vor Planungs-/ Fertigungsbeginn zu prüfen, ob die Ausführung am Bau nach den vereinbarten Details und den zulässigen Bautoleranzen erfolgt ist. Für die bauseitig ausgeführten Konstruktionen gelten DIN 18202, Tab. 1 bis Tab. 3 und DIN 18203 Teil 1 und Teil 3, ohne Einschränkung der maximal zulässigen Abweichungen.

Bei unzulässig großen Bautoleranzen sind diese der Bauleitung unverzüglich mitzuteilen. Auf VOB/B § 4 (3) in Verbindung mit den in der VOB/C enthaltenen ATV wird hingewiesen.

Auf der Basis der Vermessungsleistungen sind die Werkpläne der Architekten anzupassen, die grundsätzliche Konstruktion und formale Ausbildung darf hier jedoch nicht geändert werden.
Menge: 1,000 psch

**1.1.4 Detail-, Werkstatt- und Montageplanung**
*** Pauschalposition
Der AN hat nach Auftragserteilung für alle beschriebenen Leistungen, in Übereinstimmung mit den gestalterischen und technischen Vorgaben des Architekten, eine prüffähige Werk- und Montageplanung zu erstellen und vorzulegen.

Anforderungen an die Werk- und Montageplanung:
mit CAD erstellte Planunterlagen in Papierform und als PDF und DXF/DWG-Datei, übergeben.

Sämtliche Detail-, Werkstatt-, und Montagepläne, mit Beschreibung der verwendeten Materialien, die zur Herstellung der geforderten Leistungen erforderlich sind, einschließlich der prinzipiellen Darstellung der angrenzenden Gewerke.

Übersichten / Positionspläne im Maßstab 1:100;
Fassadenansichten im Maßstab 1:50 bzw. 1:20;
Werkpläne im Maßstab 1:50 bis 1:10
Detail- und Anschlusspunkte im Maßstab 1:5 bis 1:1

Aus den Darstellungen müssen Konstruktion, Maße, Einbau, Befestigung und Bauanschlüsse eindeutig hervorgehen. Sofern im Zuge der Planprüfung durch den AG Änderungen vorgenommen werden, sind diese einzuarbeiten.

Katalogseiten von Produktherstellern werden nicht akzeptiert!

Vor Fertigungsbeginn sind alle Zeichnungen dem AG zur Durchsicht vorzulegen. Der AG beansprucht einen Prüfungszeitraum von ca. 12 Werktagen. Die Vorlage der Pläne durch den AN hat rechtzeitig zu erfolgen, sodass keine Verschiebungen innerhalb der zum Angebot definierten Firsten kommt.

Dem AN werden vom Auftraggeber die Grundlagenpläne (Architekt, Tragwerksplaner, TGA-Fachplanung) in einfacher Ausfertigung in Papierform, sowie digital (DXF/DWG) zur Verfügung gestellt.

Die Planungsleistungen erstellt der AN auf der Basis der vom Architekten zur Verfügung gestellten Planung. Diese Planung überprüft der AN auf Übereinstimmung mit den Grundlagen/ Vorschriften des Vertrages, der Ausschreibung, der Normen, Richtlinien, Merkblätter, etc. und der VOB Teil B und C. Will der AN von den Vorgaben abweichen, so benötigt er hierzu die Zustimmung des AG (siehe VOB/B).

Die Objektüberwachung überprüft die Planungsleistungen des AN auf Übereinstimmung mit den Systemplänen des Architekten, der Ausschreibung und den Regeln der Technik.
Menge: 1,000 psch

**1.1.5 Bereitstellung Muster**
*** Pauschalposition
Im Vorfeld der Montage ist eine Musterecke der Absturzsicherung zu fertigen und dem Bauherren und Architekten zur Freigabe zu liefern.

Das Musterstück soll den Knotenpunkt, bestehend aus:
- Zarge
- Geländerpfosten
- Eckstück Rahmen mit Füllung
im Maßstab 1:1 abbilden .

Das Musterstück ist in dem gewählten Farbton zu beschichten, wobei hier lediglich der Farbton, nicht der Technische Aufbau (verzinkt, pulverbeschichtet) dazustellen ist.

Ansichtsbreite  1.000mm x 1.000mm
Tiefe  500mm x  500mm
Menge: 1,000 psch

#### Titel 1.2 Stundenlohnarbeiten

*Hinweis: Vorbemerkungen*
Für Arbeiten, die umständehalber nicht massenmäßig erfasst werden können und mit ausdrücklicher Genehmigung der Bauleitung unter täglicher Vorlage der Regiezettel ausgeführt werden, kommen nachstehende Verrechnungssätze in Anwendung

Die Verrechnungssätze sind unaufgegliedert anzubieten.
Hier sind enthalten:
- Lohn- und Gehaltskosten
- Lohn- und Gehaltsnebenkosten
- Sozialkassenbeträge
- Gemeinkostenanteile
- Gewinn

Stammarbeiterzulagen werden nicht vergütet. Zuschläge zu den Verrechnungssätzen für vom AG angeordnete oder zu vertretende Nacht-, Sonntags- und Feiertagszuschläge sowie Mehrarbeit (Überstunden) werden in Höhe der tariflichen Vereinbarung vergütet.

Für Nacht-, Sonntags- und Feiertagsarbeit wird ein Zuschlag für den Beitrag zur gesetzlichen Unfallversicherung vergütet. Für Mehrarbeit werden zusätzlich die Sozialkosten vergütet.

Beschäftigt der Bieter bei einer der nachstehenden Lohn-/Berufsgruppen keine Arbeitskräfte, hat er dies anzugeben und stattdessen den Einsatz möglichst gleichwertiger Arbeitskräfte anzubieten.

**1.2.1 Stundenlohnarbeiten, Vorarbeiter**
Für evtl. erforderliche Arbeiten, die nicht im Leistungsverzeichnis erfasst sind, werden berechnet für: Vorarbeiter.
Menge: 10,000 Std

**1.2.2 Stundenlohnarbeiten, Facharbeiter**
Für evtl. erforderliche Arbeiten, die nicht im Leistungsverzeichnis erfasst sind, werden berechnet für: Facharbeiter.
Menge: 10,000 Std

**1.2.3 Stundenlohnarbeiten, Helfer**
Für evtl. erforderliche Arbeiten, die nicht im Leistungsverzeichnis erfasst sind, werden berechnet für: Helfer.
Menge: 10,000 Std

#### Titel 1.3 Absturzsicherung Bereich Pausenhof

*Hinweis: Geländeabfangung mit Absturzsicherung / Pausenhof*
Die Pausenflächen fallen, bedingt duch die Topograhie stark von Osten nach Westen hin ab Dieser Geländeverlauf wird nach Abschluss des BA III durch eine Sitzstufenanlage egalisert.
Bereits jetzt wird eine Treppenanlage zur SIcherstellung des Fluchtwegs aus den Klassenzimmer des Tiefhofs errichetet.
Diese Treppe verbindet auf direkten Weg, und somit steielr die die spätern Sitzstufen und Geländemodellierungen den oberen mit dem unteren Bereich der Pausenflächen. Zwidschen den stark abfallenden Aufenthaltsflächen und dem Verkehrs- und Fluchtweg entsteht ein Geländesprung. Dieser Geländesprung muss abgefangen werden. Die Abfangung erfogt zum einem durch die vom Bauunternehmer verlegten L-Stützwinkel, zum andern durch Stahltstafeln die auf diese Stützwinkelwände gedübelt werden.
Auf der Hangseite werden die Stahltaflen angefüllt.
Auf der Treppenseite dienen diese Tafeln zur Verkleidung der Abfangung und zur Montage der Absturzsicherungen.

Die Absturzsichrrungen bestehen aus L-Stahlwinkeln und einer Füllung aus Streckmetall.
Die Rahmenelemente werden durch Flachstahlsteher gehalten. Die Flachstahlsteher sind an den Stahltaflen durch Schraubverbingungen fixiert.

Neben der Montage der Absturzsicherungen wird auch der Handlauf an den Geländerstehern montiert.

Die Gesamtkonstuktioen ist feuerverzinkt und pulverbeschichtet auszuführen.

Die Leistung setzt sich zusammen aus:
- Stahltafeln der Geländeabfangung
- Geländersteher
- Rahmen der Absturzsicherung
- Handlauf

**Ausführungsbeschreibung 1 Konstruktionsbeschreibung Geländeabfangungen:**
*Konstruktionsbeschreibung Geländeabfangungen:*
Zum Überbrücken des Geländesprungs müssen auf die bauseits verlegten L-Stützwinkel Stahlabfangungen mornitert werden. Diese Stahlabfangungen bestehen aus:
- Stahltafeln d= 8 mm
- Haltekonsolen
- Befestigungsmittel nach statischer Erfordernis

Die Stahltafeln verlaufen an der Oberseite waagrecht. An der Unterseite folgen sie dem Verlauf der Treppe.

Der Übergang zwischen Stahltafel und Stützmauer muss mit geeigeten Dichtbändern geschlossen werden.

**1.3.1 Geländeabfangung Typ 1**
*** Bezugsbeschreibung
Geländeabfangung Typ 1 herstellen, liefern und montieren.

Die Geländerabfangung besteht aus

1 Stück  Stahltafel d= 0,8
  1540 x 2800 cm
  4 Stück Bohrungen
  4 Stück Klebeanker
  mit Senkkofpschraube  M 12

2 Stück  Haltekonsolen
  Flachstahl 100 x 100 x 10
  mit Langlochbohrungen 12 x 25 mm
  je 1 Stück Klebeanker mit Senkkopfschrauben
  Größe M 12

4 Stück  Bohrungen d= 12 mm für Montage Geländersteher

Der Übergang zwischen Stahltafel und L-Winkelstütze ist mit einer kaltkelbenden Bitumenschweißbahn aufzubringen.

Stahlblättchen sind im Bereich der Bohrungen zum krafschlüssigen Anschluss der Stahltafel an die STB-Konstruktion vorzusehen.

Der Toleranzausgleich +/ -20 mm innerhalb eines Elementes ist mit einzukalkulieren.
Menge: 1,000 Stk

**1.3.2 Geländeabfangung Typ 2**
*** wie Position 1.3.1
Tafelmaß 1540 x 2500 mm

Unterseite muss im Bereich der Treppe ausgeklingt werden
Anzahl der Steigungen:  1 Steigung
Steigungsverhältnis  150 x 280 mm
Menge: 1,000 Stk

**1.3.3 Geländeabfangung Typ 3**
*** wie Position 1.3.1
Tafelmaß 1540  x 2000/1100 mm

Unterseite muss im Bereich der Treppe ausgeklingt werden
Anzahl der Steigungen:  5 Steigung
Steigungsverhältnis  150 x 280 mm
Menge: 1,000 Stk

**1.3.4 Geländeabfangung Typ 4**
*** wie Position 1.3.1
Tafelmaß 1540  x 1100 mm

Unterseite muss im Bereich der Treppe ausgeklingt werden
Anzahl der Steigungen:  1 Steigung
Steigungsverhältnis  150 x 280 mm
Menge: 1,000 Stk

**1.3.5 Geländeabfangung Typ 5**
*** wie Position 1.3.1
Tafelmaß 1540  x 1100/300 mm

Unterseite muss im Bereich der Treppe ausgeklingt werden
Anzahl der Steigungen:  6 Steigung
Steigungsverhältnis  150 x 280 mm
Menge: 1,000 Stk

**Ausführungsbeschreibung 2 GELÄNDERSTEHER**
*GELÄNDERSTEHER*
Geländersteher als Brennteil zur Aufnahme der Absturzsicherung und des Handlaufs herstellen, liefern und montieren.

Beschreibung:
Der Geländersteher wird aus einer Flachstahltafel  herausgeschnitten,
Je nach einbausituatiuon vareriert die Höhe deies Handalufes zwiehn 133 bis  318 cm

Dicke des Materials 15mm.

Die Abwicklung und Geometrie des Brennteils ist den beigefügten Architektenzeichnungen zu entnehmen und entsprechend einzukalkulieren.

Die Kanten des Geländerstehers sind abzufasen und zu schleifen, anschließend sind die einzelnen Geländersteher, ggf. vor Ort, auf die Flachstahlzarge aufzuschweißen. Die Schweißnaht hat beidseitig über die gesamte Höhe zu erfolgen. Die Schweißraupe ist zu säubern und nachzuspachteln.

Befestigungslaschen:
Zur Befestigung der Absturzsicherung sind links und rechts an den Geländersteher jeweils vier Stück Flachstähle waagrecht anzuschweißen.
Abmessungen Flachstahl 40mm x 40mm x 15mm.
In den Flachstählen sind Langlochbohrungen mit einer Größe von 5mm x 15mm vorzusehen.

Farbbeschichtung gemäß Systembeschreibung FB1.

Es werden 4 verschiede Typen von Geländerstehern ausgebildet

**1.3.6 Geländersteher Typ 1**
Geländersteher Typ 1 gem. Konstruktiosnbeschreibung herstellen, liefern und montieren.

Der Geländersteher wird aus einer Flachstahltafel mit den maximalen Abmessungen BxH 140mm x 2490 mm herausgeschnitten, Dicke des Materials 15mm.
Die Abwicklung und Geometrie des Brennteils ist den beigefügten Architektenzeichnungen zu entnehmen und entsprechend einzukalkulieren.
Menge: 1,000 Stk

**1.3.7 Geländersteher Typ 2**
Geländersteher Typ 2 gem. Konstruktiosnbeschreibung herstellen, liefern und montieren.

Der Geländersteher wird aus einer Flachstahltafel mit den maximalen Abmessungen BxH 140mm x 3080 mm herausgeschnitten, Dicke des Materials 15mm.
Die Abwicklung und Geometrie des Brennteils ist den beigefügten Architektenzeichnungen zu entnehmen und entsprechend einzukalkulieren.

Geländersteher wird auf ganzer Höhe mit der Stahltafel verschweißt.
Menge: 3,000 Stk

**1.3.8 Geländersteher Typ 3**
Geländersteher Typ 3 gem. Konstruktionsbeschreibung herstellen, liefern und montieren.

Der Geländersteher wird aus einer Flachstahltafel mit den maximalen Abmessungen BxH 140mm x 1900 mm herausgeschnitten, Dicke des Materials 15mm.
Die Abwicklung und Geometrie des Brennteils ist den beigefügten Architektenzeichnungen zu entnehmen und entsprechend einzukalkulien.

Geländersteher wird auf ganzer Höhe mit der Stahltafel verschweißt.
Menge: 2,000 Stk

**1.3.9 Geländersteher Typ 4**
Geländersteher Typ 3 gem. Konstruktionsbeschreibung herstellen, liefern und montieren.

Der Geländersteher wird aus einer Flachstahltafel mit den maximalen Abmessungen BxH 140mm x 1300 mm herausgeschnitten, Dicke des Materials 15mm.
Die Abwicklung und Geometrie des Brennteils ist den beigefügten Architektenzeichnungen zu entnehmen und entsprechend einzukalkulien.

Geländersteher wird auf ganzer Höhe mit der Stahltafel verschweißt.
Menge: 1,000 Stk

**Ausführungsbeschreibung 3 ABSTURZSICHERUNGEN**
*ABSTURZSICHERUNGEN*
Die Absturzsicherungen bestehen aus einer vierseitig umlaufenden L-Winkel-Konstruktion, die entweder rechtwinklig oder den Treppenneigungen trapezförmig erfolgt.

In die L-Winkel-Rahmen sind Streckmetallgitter einzupassen und durch einen vierseitig umlaufenden Flachstahlrahmen anzupressen.

Angaben zum Streckmetall:
- Streckmetall aus Aluminium, EN AW-1050A H24
- Masche: Raute 16x8x1,5mm DIN 791
- Freier Querschnitt: ca. 63 %
- Materialdicke: 1,5mm
- Gesamtdicke: ca. 2,8mm
- Abmessung: max. 1.500mm x 3.000mm
- maschinell gerichtet, nicht flachgewalzt

Produkt der Planung: Raute 16mm x 8mm x 1,5mm
Richtqualität: MEVACO

Angebotenes Produkt: '..............................................'

Angebotener Hersteller: '..............................................'

Oberflächenbeschichtung: pulverbeschichtet.

Farbbeschichtung: Die Absturzsicherungen können in der Werkstatt produziert und pulverbeschichtet werden und sind in ihrer Größe so konzipiert, dass sie oberflächenfertig an die Geländersteher geschraubt werden können.

**1.3.10 Absturzsicherung Typ 1 (3050 x 1450mm) rechteckig**
*** Bezugsbeschreibung
Absturzsicherung als geschweißte und geschraubte Konstruktion aus Stahlprofilen und Streckmetallafeln herstellen, liefern und montieren.

Absturzsicherung bestehend aus
1 Stück  Rahmen aus L-Winkel
  50mm x 30mm x 5mm geschweißt
  L x H  3050 mm x 1.450mm
  12 Stück Bohrungen d= 6mm
1 Stück  Streckmetall
  Raute 16mm x 8mm x 1,5mm nach DIN 791
  L x H  1.220mm x 1.450mm
1 Stück  Anpressrahmen aus
  Flachstahl  30mm x 5mm
  3050 x 1.450mm
  Ecken auf Gehrung verschweißt
  mit 12 Stück Senkkopfschrauben M6
  mit Rahmen verschraubt
4 Stück  Anschraublaschen
  Flachstahl 40mm x 40mm x 5 mm
  je Lasche 1 Stück Langlochbohrung d= 8mm
  je Lasche 1 Stück M8

Durch den Anpressrahmen wird das Streckmetall auf die Rahmenkonstruktion geschaubt. Das gesamte Rahmenelement inkl. der Verschraubungen ist pulverbeschichtet auszuführen.

Die Ausbildung der Ecken ist exakt rechtwinklig und
flucht- und lotrecht auszuführen.
Menge: 2,000 Stk

**1.3.11 Absturzsichuerng Typ 2 (2000 x 1450mm) rechteckig**
*** wie Position 1.3.10
Elementmaß  2000 x 1450 mm
Menge: 1,000 Stk

**1.3.12 Absturzsicherung Typ 3 (3050/2000 x 1450mm) trapezförmig**
*** wie Position 1.3.10
Element trapezfömig (Unterseite geneigt)
mit den Elementmaßen  3050/2000 x 1450 mm
Menge: 1,000 Stk

**1.3.13 Absturzsicherung Typ 4 (2500/3050 x 1450mm) trapezförmig**
*** wie Position 1.3.10
Element trapezfömig (Oberseite geneigt)
mit den Elementmaßen  2500/3050 x 1450 mm
Menge: 1,000 Stk

**1.3.14 Absturzsicheurng Typ 5 (1290/2000 x 1450mm) fünfeckig**
*** wie Position 1.3.10
Element fünfeckig  (Unterseitge teilweise geneigt)
mit den Elementmaßen  1290/2000  x 1450 mm
Menge: 1,000 Stk

**Ausführungsbeschreibung 4 ABSTURZSICHERUNGEN BEREICH TIEFHOF**
*ABSTURZSICHERUNGEN BEREICH TIEFHOF*
Am Tiefhof muss ergänzend zur Betonbrüstung eine dezente Absturzsicherung montiert werden.
Die Absturzsicherung wird aus L-Winkeln, die als U-förmige Bügel auf Gehrung gearbeitet werden, ausgefüjhrt. Zusätzlich sind an diesen Bügel 3 Stück waagrecht liegende Flachstähle anzuarbeiten

Es werden zwei veschiedene Typen von Absturzsicherungen verbaut.

**1.3.15 Absturzsicherugn Typ 1**
*** Bezugsbeschreibung
U-förmige, aus L-Winkel geschweißte, Absturzsicherung herstellen, liefern und montieren.

Konstruktion besteht aus:

2 Stück  L-Winkel  50mm x 30mm x 5mm
  Höhe  650 mm
  BeIdseitig auf Gehrung geschnitten
  mit jeweils 4 Bohrungen M 12
  mit jeweils 4 Stück Klebeanker mit
  Senkopfschrauben M 12

1 Stück  Obergurt
  L-Winkel  50mm x 30mm x 5mm
  Länge 2200 mm

Senkrechte L-Winkel mit waagrechtem Obergurt verschweißt.

3 Stück  Flachstahl  40mm x 5mm
  waagrecht dem Bügel verschweißt
Menge: 3,000 Stk

**1.3.16 Absturzsicherung Typ 2**
*** wie Position 1.3.15
als im 90° abgewinkelte Konstruktion
Höhe wie vor

Länge Schenkel 1  1.300 mm
Länge Schenkel 2  1.300 mm

Obergurt und Flachstahlfüllung sind an der freien Ecke als Gehrung zu arbeiten.
Menge: 1,000 Stk

*Hinweis: L-WINKEL*

**1.3.17 L- Winkel als Anschlag für Pflaster**
L-Winkel als Anschlag für die Pflasterungen
herstellen, liefern und montieren.

L-Winkel bestehend aus.

L-Stahl 200 x 100 x 10 mm
  Langlochbohrung 12 x 50mm
  Klebeanaker mit Senkkopfschaube M 12
  Achabstand a= 600 mm
Montage auf Stahlbetonstützwänden

Fuge zwischen Stahlwinkel und Betonkonstuktion ist mit einer selbstklebenden Kaltbitumenbahn abzudichten.

Abrechnung nach LFDM
Kein Zuschlag für Ausbildung der freien Enden
Menge: 5,000 lfdm

#### Titel 1.4 Tore im Außenbereich

**Ausführungsbeschreibung 5 Ausführungsbeschreibung TORE**
*Ausführungsbeschreibung TORE*
Um den Fluchtbalkon wurden Mauerscheiben angeordnet. Der Bereich zwischen diesen Mauerscheiben und den Außenkanten der Fassade sollen dem Hausmeister als Lagerfläche für Gartenwerkzeige und Schläuche dienen.

Um diesen Bereich von den Schülern zu trennen sind Tore anzuordnen. Diese Tore sollen baugleich zu den Absturzsicherungen des Titel 1.3 ausgeführt werden.

In eimem L-Winkel-Rahmen sind Füllungen aus Streckmetall vorzusehen. Diese Füllungen sind dann durch einen vierseitig umlaufenden Flachstahlrahmen anzupressen.

An diese Rahmenkonstruktion sind 3 Stück Rollenbänder zu montieren, die in die Stahlbetonkonstruktion befestigt werden sollen. Zum Verschließen der Türen ist ein Kastenschloss in an den Rahmen zu montieren.

Angaben zum Streckmetall:
- Streckmetall aus Aluminium, EN AW-1050A H24
- Masche: Raute 16x8x1,5mm DIN 791
- Freier Querschnitt: ca. 63 %
- Materialdicke: 1,5mm
- Gesamtdicke: ca. 2,8mm
- Abmessung: max. 1.500mm x 3.000mm
- maschinell gerichtet, nicht flachgewalzt

Produkt der Planung: Raute 16mm x 8mm x 1,5mm
Richtqualität: MEVACO

Angebotenes Produkt: '..............................................'

Angebotener Hersteller: '..............................................'

Oberflächenbeschichtung: pulverbeschichtet.

Farbbeschichtung: Die Tore können in der Werkstatt produziert und pulverbeschichtet werden und sind in ihrer Größe so konzipiert, dass sie oberflächenfertig montiert werden können.

**1.4.1 Tor, Typ 1**
*** Bezugsbeschreibung
Tor, Typ 1, als geschweißte und geschraubte Konstruktion aus Stahlprofilen und Streckmetalltafeln herstellen, liefern und montieren.

Tor bestehend aus
1 Stück  Rahmen aus L-Winkel
  50mm x 30mm x 5mm geschweißt
  L x H  1340mm x 2470 mm
  12 Stück Bohrungen d= 6mm
1 Stück  Streckmetall
  Raute 16mm x 8mm x 1,5mm nach DIN 791
  L x H  1.220mm x 1.450mm
1 Stück  Anpressrahmen aus
  Flachstahl  30mm x 5mm
  1340 x 1340 mm
  Ecken auf Gehrung verschweißt
  mit 12 Stück Senkkopfschrauben M6
 mit Rahmen verschraubt
1 Stück  Flachstahl zur Aufnahme des Schlosskastens
 15 x 44 x 10 mm
 und Bohurng für PZ Zylinder
1 Stück  Drücker/ Knauf aus V2A
1 Stück V2a Rundstab d= 5mm als Diagonale mit
 2 Stück dreieckigen Anschraubplatten 100 x 100mm die mit der Rahmenkonstuktioen verbunden sind.
3 Stück  verstellbare Torbänder zum Anschweißen an den Flachstahl der seitlichen Geländeabfangung
1 Stück  Schlosskasten
vorgerichtet für Profilzylinder
mit Wechsel
Falle auf rechts oder links umlegbar
1 Stück  Anschlagleiste Flachstahl 40 x 10 mm
Höhe 1.600 mm befestigung mittels Gwindestagen und Holz UK in dei Massivkonstruktioen der Schulhauswand
Menge: 1,000 Stk

**1.4.2 Tor, Typ 2**
*** wie Position 1.4.1
mit dem Maßen H x B= 2470 x 1250 mm

Ausfühungsort:
Tiefhof an der Kantstraße
Menge: 1,000 Stk

#### Titel 1.5 Handläufe an Aussentreppen

**Ausführungsbeschreibung 6 KONSTRUKTIONSBESCHREIBUNG HANDLÄUFE EDELSTAHL**
*KONSTRUKTIONSBESCHREIBUNG HANDLÄUFE EDELSTAHL*
Fluchttreppen benötigen in Schulen beidseitig Handläufe.
An den Fluchttreppen im Außenbereich  werden diese Handläufe als V2A-Konstruktion ausgebildet.

Je nach Einbausituation werden die Handläufe mit geeigneten Befestigungsmitteln auf folgenden Untergründen befestigt:
1. gestockte Stahlbetonwände
2. vorgehängte hinterlüftete Fassaden
3. Stahltafeln der Geläöndeabfanung

DIe Handläufe werden an folgenden Treppenanlagen verlegt:
- Treppenanlagen Pausenhof
- Treppenanlage aus dem Tiefhof Kanststraße
- Treppenanlage des Notausgangs

**1.5.1 Fluchttreppe Handlauf gerade**
*** Bezugsbeschreibung
Handlauf waagerecht verlegt, V2A, Durchmesser 42mm,
liefern und montieren.

Oberfläche: Edelstahl
Menge: 20,000 lfdm

**1.5.2 Fluchttreppe Handlauf geneigt**
*** wie Position 1.5.1
Handlauf dem Treppenverlauf folgend

Oberfläche: Edelstahl
Menge: 35,000 lfdm

**1.5.3 Fluchttreppe Handlauf Übergang gerade-geneigt**
Übergang des Handlaufs von waagerecht zu geneigt.
Übergang auf Gehrung gearbeitet und verschweißt, Schweißstellen anschließend schleifen und polieren.
Ausführung ggf. vor Ort auf der Baustelle

Oberfläche: Edelstahl
Menge: 10,000 Stk

**1.5.4 Fluchttreppe Zulage für das Abwinkeln des Handlaufs**
Übergang des Handlaufs von waagerecht zu senkrecht
(90° abgewinkelt).
Übergang auf Gehrung gearbeitet und verschweißt, Schweißstellen anschließend schleifen und polieren.
Ausführung ggf. vor Ort auf der Baustelle

Oberfläche: Edelstahl
Menge: 4,000 Stk

**1.5.5 Fluchttreppe Abschlusskappen der Handlaufrohre**
Abschlusskappen als flache, leicht gewölbte Abschlusskonstruktion aus V2A.
Menge: 2,000 Stk

**1.5.6 Haltekonsolen für den Handlauf (Montage an STB-Wände)**
Haltekonsolen (waagerecht und geneigt verlaufend) herstellen, liefern und montieren.

Haltekonstruktion bestehend aus:
1 Stück  Anschraubplatte rund
  80 x 10 mm
  4x Bohrungen
  4x Klebenaker M8
1 Stück  Flachstahl 50 x 100 x 10mm
  mit Langlochbohrung
1 Stück  Stahldorn, Rundstahl d= 5mm
  dieser Stahldorn wird mit dem Geländer
  verschweißt

Die Haltekonstruktion wird in die Stahlbetonwände befestigt.
Menge: 55,000 Stk

**1.5.7 Halter Handlauf in Edelstahl V2A, an der Stahlkonstruktioen der Geländeabfanung**
Halteelement bestehend aus 90°- gebogenen Edelstahl-Rundstab Ø 10mm, Abwicklungslänge ca. 190mm,
mit angeschweißtem Flachstahl ca. 150mm x 30mm x 10mm,
der an den Geländer-Rahmenwinkel mit jeweils zwei M16 verschraubt wird, e = ca. 1.400mm,
nach vorliegender Planung und statischen Angaben ausgeführt.
Menge: 4,000 Stk

**1.5.8 Halter Handlauf in Edelstahl, auf baus. Kantholz, an der Stb. Wand**
Halteelement bestehend aus 90°-gebogenen Edelstahl-Rundstab Ø 10mm, Abwicklungslänge ca. 390mm,
mit angeschweißtem Flachstahl ca. 90mm x 80mm x 10mm,
der an bauseitige Kanthölzer mit Holzplatte verschraubt wird, die bauseitig an die Stb.-Wand montiert sind, e = ca. 800mm,
nach vorliegender Planung und statischen Angaben ausgeführt.
Menge: 4,000 Stk

#### Titel 1.6 Halterungen Regenfallrohre

*Hinweis: Regenfallrohre*
Zur Sicherung und Montage der senkrecht am Fluchtbalkon verlaufenden Regenfallrohre sind Haltekonstruktionen anzuordnen.

Diese Haltekonstruktionen bestehen aus zwei gegenseitig verlaufenden L-förmige Flachstahlkonstruktionen.

**1.6.1 Haltekonstuktion Regenfallrohre**
Haltekonstruktion herstellen, liefern und montieren.

Haltekosntruktion bestehend aus:

4 Stück  Stützen
  Flachstahl 80 x 10mm
  Höhe 3.750 mm

4 Stück  Waagrechte Konsolen
  Flachstahl 80 x 10mm
  Länge 80 mm
  waagrecht an Stützen geschweißt.
1 Stück  Flachstahlrahmen
  Außenkanten 320 x 320mm
  Flachstahl  40 x 10 mm
  Ecken auf Gehrung gearbeitet
  mit Senkkofschrauben nicht sichtbar
  an Konsolen befestigt
8 Stück  U-förmige Bügel
  Flachstahl 40 x 10mm
  80 x 170 x 80 mm
  jeweils 4 Bügel sind mit jeweils zwei Stützen
  zu verschweißen
  und mit jeweils zwei Stützen mittels
  Schrauben M8 zu verschauben

8 Stück  Schraubklemmen zur Fixierung
  des Standrohrs an der Halteurngen

4 Stück  Kletterhilfe für Pflanzen aus Edelstahlseil
 Drahtseil aus Edelstahl d= 8mm, 6 x19
 Werkstoffgruppe 1.4401
 Inklusive Spannschlösser
 Länge  500 cm

8 Stück  Ringschraube Edelstahl - M10
 4 Ringschrauben werden an den
 Flachstahlrahmen befestigt
 4 Ringschrauben werden an den
 Bügel befesigt

Die Gesamtkonstruktion ist nach der Montage der Fallrohre in den STB-Trog zu befestigen.
Menge: 6,000 Stk
